# Projekt Muster
Angebotsaufforderung (GAEB DA 2000 1.2, DA83)
Projekt: Angebot
Währung: EUR
Auftraggeber: Projekt Muster, Maximilianstraße, k.A. Deutschland
Erstellt mit: BRZ 365 Version 9.0.0/ GAEB Toolbox V3.3 G90 R20210630, OCM (MwmMfc 97), 15.02.2023

## PR2023-2 Angebot mit kopierten Positionen
Datum: 15.02.2023

### Titel 01 Baustelleneinrichtung

**01.001.1 Einrichten der Baustelle**
Einrichten der Baustelle wie es zur Durchführung der
vertraglich geforderten Leistungen erforderlich ist.
Soweit nicht für bestimmte Leistungen für das
Einrichten der Baustelle gesonderte Positionen im
Leistungsverzeichnis enthalten sind, gilt die Pauschale
für alle Leistungen sämtlicher Abschnitte des
Leistungsverzeichnisses. Die Pauschale umfasst:
- Erstellen eines Baustelleneinrichtungsplans
- Flächen beschaffen, sofern die vom AG zur Verfügung
  gestellten nicht ausreichen
- Bei Bedarf Lagerplätze, sonstige Platzbefestigungen
und
  Wege im Baustellenbereich anlegen,
- die ausreichende Absperrung, Beschilderung und ggf.
  Beleuchtung während der Dunkelheit
- die Absperrung der Baustelleneinrichtungsfläche mit
einem
  Bauzaun. Die zur Verfügung stehende Fläche für die
  Baustelleneinrichtung ist in den Lageplänen der
 Ausführungsplanung dargestellt.
- Geräte, Werkzeuge und sonstige Betriebsmittel, die
  zur vertragsgemäßen Durchführung der Bauleistungen
  erforderlich sind, auf die Baustelle bringen,
bereitstellen
  und - soweit der Geräteeinsatz nicht gesondert
berechnet
  wirdbetriebsfertig aufstellen einschl. der dafür
  notwendigen Arbeiten
- die erforderlichen festen Anlagen herstellen.
  Unterkünfte, Werkstätten, Lagerschuppen und dgl.,
soweit
  erforderlich, antransportieren, aufbauen und
einrichten.
- WC-Anlagen inkl. Handwaschmöglichkeiten
- Sanitärräume soweit erforderlich
- Strom-, Wasser-  Fernsprechanschluss sowie
  Entsorgungseinrichtungen und dgl. für die Baustelle,
  soweit erforderlich, herstellen
- die erforderliche Wasserhaltung zur Ableitung von
  Oberflächenwasser
- Anlieferung und Aufstellen von geeigneten
  Auffangwannen zur fachgerechten Lagerung aller Öl-,

  Schiermittel- und  Treibstoffbehälter in
ausreichender
  Größe- Anlieferung und Bereitstellung von
Auffangwannen
  an allen Gefahrenpunkten möglicher Öl- oder
  Treibstoffaustrittsstellen insbesondere beim Betanken
- Herrichten von Stellflächen als örtliche Wannen für
  Baustellenfahrzeuge zur Betankung und Wartung
Folgende Leistungen werden gesondert vergütet:
- Beseitigen von Aufwuchs und Oberbodenarbeiten
- die Flächenbefestigung der BE-Fläche und das
Herstellen von
  Baustraßen innerhalb und außerhalb der BE-Fläche -
Menge: 1,000 Psch; EP: 4064,190; GB: 4064,19

**01.001.2 Verkehrsschild aufstellen**
Verkehrsschild aufstellen und beseitigen, für die
Bauzeit vorhalten und warten. Aufstellvorrichtung nach
statischen Erfordernissen. Vorübergehende
Sicherungsmaßnahmen durchführen. 70% des Preises werden
nach Aufstellen, der Rest nach Beseitigen vergütet.
Verkehrsschild = Ronde, Dreieck, Quadrat.
Größe 2
Retroreflektierend mit Folie der Bauart Typ 2.
Aufstellvorrichtung nach Wahl des AN aufstellen.
Menge: 1,000 Psch; EP: 111,680; GB: 111,68

**01.001.3 Bauzaun aufst., vorh. u. abbauen Höhe 2,00 m SchweißgitterErdarb.n.vergütet**
Bauzaun als Vegetationsschutz für alle abzusperrenden
Bereiche im Baufeld liefern, standsicher aufstellen,
während der Bauzeit vorhalten und unterhalten, nach
Beendigung
der Baumaßnahme abbauen und abtransportieren.
Zaunhöhe 2,00 m über Gelände.
Zaun aus feuerverzinktem Schweißgitter aus Stahl
einschl. Betonfüßen mit Handgriffen,
Elementbreite ca. 3,50 m, Maschenhöhe ca. 150 mm,
Maschenbreite ca. 760 mm, Drahtfestigkeit ca. 800 N/mm,
Erdarbeiten werden nicht gesondert vergütet.
70 v.H. werden nach Aufstellung, der Rest nach
Entfernen des Bauzauns vergütet.
In den E.P. einzurechnen ist das evtl. erforderliche
Angleichen der Standflächen für die Betonfüße zur
Sicherstellung einer standfesten Zaunkonstruktion sowie
das Verbinden der einzelnen Elemente mit
Schraubklemmen.
Menge: 1,000 Psch; EP: 608,180; GB: 608,18

Summe Titel 01 Baustelleneinrichtung: 4784,05

### Titel 02 Erdmassenlagerung

**02.001.2 Oberboden abtragen und zwischenlagern**
Oberboden abtragen, fördern und in Mietenform einbauen.
Förderweite bis max. 1km. Die Bodenmieten dürfen nicht
befahren werden, auch nicht zur Profilierung.
Grassoden vor Oberbodenabtrag zerkleinern
Bodengruppe nach DIN 18196: SU*
Bodengruppe gemäß Tabelle 1 DIN 18915: 4a
Benennung: Oberboden aius bindigem, sandigem Boden
Massenanteil an Steinen: > 2 mm, <= 63 mm  ( =40 M.-%)
>200 mm gering (< 5 M.-%)
- Abtragsstärke i.M. 15 cm (max. 30 cm)
- Geländeneigung: überwiegend eben bis 1:3
- Ableiten des Oberflächenwassers am Mietenfuß durch
Anlegen einer Entwässerungsmulde
Bodenabtrag nur mit Kettenbagger und Böschungslöffel,
rüchschreitend im Linienverfahren. Eine Vermischung
oder Zusammenfassung mit dem Abtrag des Unterbodens
oder anderer Oberbodenbereiche ist nicht zulässig.
Nach ergiebigen Niederschlägen, bei Pfützenbildung oder
weich-plastischer Konsistenz sind die Arbeiten mit der
Bodenkundlichen Baubegleitung abstimmen und ggf. einzu
stellen.
Abrechnung nach Aufmaß der Abtragsfläche.
Menge: 300,000 m²; EP: 0,630; GB: 189,00

**02.001.3 Oberboden aufnehmen und einbauen**
Im Baufeld lagernden Oberboden aufnehmen, zu den
Vegetationsflächen transportieren, einbauen und
planieren, im Bereich von Einbauteilen, Schachtdeckeln
und Betonfundamenten teilweise in Handarbeit.
Auftragsstärke: bis 15 cm
Geländeneigung:  eben bis 1:3
Abweichung von der Ebenheit: < 5 cm
Transportentfernung bis 1 km
Der Einbau des  Oberbodens darf nur mit dem Löffel des
Kettenbaggers erfolgen. Durch Transporte entstandene
Verdichtungen der Fläche sind vor Einbau des Oberbodens
aufzulockern.
Vorhandene Steine über Faustgröße, Wurzeln,
Wurzelunkräuter herauslesen, aufnehmen und der
Verwertung zuführen.
AVV-Abfallschlüssel-Nr.:
02 01 03 Abfälle aus pflanzlichem Gewebe
17 05 04 Boden und Steine ohne gefährliche Stoffe
Einzukalkulieren sind die Kosten für Laden, Transport,
Verwiegen, Abladen und Verwertung.
Die Regelungen im Formblatt 241 (Abfall) sind zu
berücksichtigen.
Menge: 300,000 m²; EP: 0,630; GB: 189,00

Summe Titel 02 Erdmassenlagerung: 378,00

### Titel 03 Betonarbeiten

**03.001.1 Sauberkeitsschicht C 8/10, d=5-10 cm**
Sauberkeitsschicht aus unbewehrtem Beton
unter Gründungsbauteilen aller Art
(Einzel- und Streifenfundamente, Boden-
und Fundamentplatten).
Betongüte : C 8/10
Dicke : 5 - 10 cm
Menge: 100,000 m2; EP: 120,810; GB: 12081,00

**03.001.2 Bodenplatte C 20/25, Stb, d=25 cm**
Bodenplatte aus Stahlbeton auf
verdichteten Kiesunterbau, Trennlage
oder Sauberkeitsschicht, Oberfläche
abgezogen, Ausführung eben oder mit
Gefälle bis 1,5 %  Schalung und
Bewehrung in gesonderter Position.
Betongüte : C 20/25
Expositionsklassen : XC2
Überwachungsklasse : .....
Gefälle : .....
Plattendicke : 25 cm
Menge: 95,000 m2; EP: 2061,700; GB: 195861,50

**03.001.3 Stütze Stahlbeton C 20/25 20/20**
Stützen aus Stahlbeton mit
quadratischem/rechteckigem Querschnitt,
Oberfläche glatt, mit regelmäßig
sichtbaren Schalungsstößen. Schalung und
Bewehrung in gesonderter Position.
Betongüte : C 20/25
Expositionsklassen : XC1
Überwachungsklasse : .....
Querschnitt : 20/20 cm
Menge: 15,000 m; EP: 566,640; GB: 8499,60

**03.001.4 Decken C 20/25, Stb, d=18 cm**
Decken aus Stahlbeton als
Geschossdecken. Oberfläche eben
abgezogen und rau abgerieben. Schalung
und Bewehrung sowie Abstellen mit
Dämmstreifen in gesonderter Position.
Betongüte : C 20/25
Expositionsklassen : XC1
Überwachungsklasse : .....
Deckendicke : 18 cm
Menge: 95,000 m2; EP: 1944,580; GB: 184735,10

Summe Titel 03 Betonarbeiten: 401177,20

### Titel 04 Mauerwerk

**04.001.1 HLz 12-0,9, Innenwand, d=17,5**
Hochlochziegel-Mauerwerk der Innenwand.
Steinart : HLz 12 - 0,9
Lochungsart : .....
Steinformat : .....
Mörtelgruppe : NM IIa (DIN V 18580)
Mörtelklasse : M 5 (EN 998-2)
Grundw. Spannung s0 : 1,6 MN/m2
Wanddicke : 17,5 cm
Angeb. Fabrikat : .....
Menge: 80,000 m2; EP: 66,250; GB: 5300,00

**04.001.2 HLz 12-0,9, Innenwand, d=24**
Leichthochlochziegel-Mauerwerk der
Innenwand.
Steinart : HLz 12 - 0,9
Lochungsart : .....
Steinformat : .....
Mörtelgruppe : NM IIa (DIN V 18580)
Mörtelklasse : M 5 (EN 998-2)
Grundw. Spannung s0 : 1,6 MN/m2
Wanddicke : 24,0 cm
Angeb. Fabrikat : .....
Menge: 20,000 m2; EP: 93,070; GB: 1861,40

Summe Titel 04 Mauerwerk: 7161,40

Summe PR2023-2 Angebot mit kopierten Positionen: 413500,65; USt %: 19,00; Summe brutto: 492065,77
